# GWC_Hufelandstraße 14_Cottbus
Angebotsaufforderung (GAEB DA XML 3.3, DA83)
Projekt: 0113
Währung: EUR
Vergabeart: Öffentliche Ausschreibung
Angebotsdatum: 24.03.2022
Auftraggeber: Gebäudewirtschaft Cottbus GmbH, Werbener Straße 3, 03046 Cottbus; Bieterstatus: EEA; Land: D
Erstellt mit: nextbau/ GXML Toolbox V3.3 R20230503, nextbau 2025.1, 01.07.2026

## Los 023: WDVS
EP-Anteile: Löhne; Stoffe; Geräte; Sonstiges; Nachunternehmer

### Gewerk 01 Vorbereitende Arbeiten

**01.0010 Schutzabdeck. Fenster bis 1m2 Folie herstellen beseitigen**
STLB-Bau 2025-04 034
Schutzabdeckung des Fensters einschl. Fensterbank, Einzelflächen bis 1 m2,
Abdeckung aus Folie, Stöße überlappen, Ränder kleben, herstellen und beseitigen, anfallende Stoffe im Behälter des AN lagern, Arbeitshöhe der zu bearbeitenden oder zu bekleidenden Fläche bis 17,5 m über der Standfläche des hierfür erforderlichen Gerüstes, Gerüst wird beigestellt/ist vorh..
Menge: 39,000 St
DIN 276-1 2008-12: 397
DIN 276 2018-12: 397
Leistungsbereich: 034

**01.0020 Schutzabdeck. Fenster bis 2m2 Folie herstellen beseitigen**
STLB-Bau 2025-04 034
Schutzabdeckung des Fensters einschl. Fensterbank, Einzelflächen bis 2 m2,
Abdeckung aus Folie, Stöße überlappen, Ränder kleben, herstellen und beseitigen, anfallende Stoffe im Behälter des AN lagern, Arbeitshöhe der zu bearbeitenden oder zu bekleidenden Fläche bis 17,5 m über der Standfläche des hierfür erforderlichen Gerüstes, Gerüst wird beigestellt/ist vorh..
Menge: 118,000 St
DIN 276-1 2008-12: 397
DIN 276 2018-12: 397
Leistungsbereich: 034

**01.0030 Schutzabdeck. Fenster bis 3m2 Folie herstellen beseitigen**
STLB-Bau 2025-04 034
Schutzabdeckung des Fensters einschl. Fensterbank, Einzelflächen bis 3 m2,
Abdeckung aus Folie, Stöße überlappen, Ränder kleben, herstellen und beseitigen, anfallende Stoffe im Behälter des AN lagern, Arbeitshöhe der zu bearbeitenden oder zu bekleidenden Fläche bis 17,5 m über der Standfläche des hierfür erforderlichen Gerüstes, Gerüst wird beigestellt/ist vorh..
Menge: 41,000 St
DIN 276-1 2008-12: 397
DIN 276 2018-12: 397
Leistungsbereich: 034

**01.0040 Schutzabdeck. Fenster bis 4m2 Folie herstellen beseitigen**
STLB-Bau 2025-04 034
Schutzabdeckung des Fensters einschl. Fensterbank, Einzelflächen bis 4 m2,
Abdeckung aus Folie, Stöße überlappen, Ränder kleben, herstellen und beseitigen, anfallende Stoffe im Behälter des AN lagern, Arbeitshöhe der zu bearbeitenden oder zu bekleidenden Fläche bis 17,5 m über der Standfläche des hierfür erforderlichen Gerüstes, Gerüst wird beigestellt/ist vorh..
Menge: 20,000 St
DIN 276-1 2008-12: 397
DIN 276 2018-12: 397
Leistungsbereich: 034

**01.0050 Schutzabdeck. Fenster bis 5m2 Folie herstellen beseitigen**
STLB-Bau 2025-04 034
Schutzabdeckung des Fensters einschl. Fensterbank, Einzelflächen bis 5 m2,
Abdeckung aus Folie, Stöße überlappen, Ränder kleben, herstellen und beseitigen, anfallende Stoffe im Behälter des AN lagern, Arbeitshöhe der zu bearbeitenden oder zu bekleidenden Fläche bis 17,5 m über der Standfläche des hierfür erforderlichen Gerüstes, Gerüst wird beigestellt/ist vorh..
Menge: 5,000 St
DIN 276-1 2008-12: 397
DIN 276 2018-12: 397
Leistungsbereich: 034

**01.0060 Schutzabdeck. Tür bis 3m2 Folie herstellen beseitigen**
STLB-Bau 2025-04 034
Schutzabdeckung der Tür, einseitig, Einzelflächen bis 3 m2,
Abdeckung aus Folie, Stöße überlappen, Ränder kleben, herstellen und beseitigen, anfallende Stoffe im Behälter des AN lagern, Arbeitshöhe der zu bearbeitenden oder zu bekleidenden Fläche bis 3,5 m über der Standfläche des hierfür erforderlichen Gerüstes, Gerüst wird beigestellt/ist vorh..
Menge: 2,000 St
DIN 276-1 2008-12: 397
DIN 276 2018-12: 397
Leistungsbereich: 034

**01.0070 Schutzabdeck. Tür bis 4m2 Folie herstellen beseitigen**
STLB-Bau 2025-04 034
Schutzabdeckung der Tür, einseitig, Einzelflächen bis 4 m2,
Abdeckung aus Folie, Stöße überlappen, Ränder kleben, herstellen und beseitigen, anfallende Stoffe im Behälter des AN lagern, Arbeitshöhe der zu bearbeitenden oder zu bekleidenden Fläche bis 3,5 m über der Standfläche des hierfür erforderlichen Gerüstes, Gerüst wird beigestellt/ist vorh..
Menge: 1,000 St
DIN 276-1 2008-12: 397
DIN 276 2018-12: 397
Leistungsbereich: 034

**01.0080 Untergrund prüfen auf Schad-Hohlstellen abklopfen Außenwand**
STLB-Bau 2025-04 023
Untergrund prüfen auf Schad- und Hohlstellen, durch Abklopfen, Schadstellen und Rissverläufe markieren, an Außenwand, außen, Arbeitshöhe der zu bearbeitenden oder zu bekleidenden Fläche bis 19,5 m über der Standfläche des hierfür erforderlichen Gerüstes, Gerüst wird beigestellt/ist vorh..
Menge: 2000,000 m2
DIN 276-81: 3130
DIN 276-93: 335
DIN 276-06: 335
DIN 276-1 2008-12: 335
DIN 276 2018-12: 335
Leistungsbereich: 023

**01.0090 Prüfung Abreißfestigkeit**
Prüfung und Protokollierung der Abreißfestigkeit des Untergrundes vor Ausführung WDVS.
Menge: 8,000 St
DIN 276-1 2008-12: 336
DIN 276 2018-12: 335

### Gewerk 02 Fugensanierung

**02.0010 Arbeitsplan für die Entsorgung von asbesthaltiger Baustoffen**
Arbeitsplan nach TRGS 519 " Asbest; Abbruch-, Sanierungs- oder Instandhaltungsarbeiten". Der Arbeitsplan muss insbesondere Folgendes beschreiben:
1. Vorgehensweise und Arbeitstechniken sowie Einrichtungen zum Schutz und zur Dekontamination der Beschäftigten und anderer Personen, die im Gefahrenbereich tätig sind,
2. Angaben zur persönlichen Schutzausrüstung,
3. Angaben zur Freigabe des Arbeitsbereiches nach Abschluss der Arbeiten,
4. Angaben zur Abfallbehandlung und -bereitstellung zur Abholung an der Arbeitsstätte.
Menge: 1,000 psch

**02.0020 Arbeitsplan für die Entsorgung von Dämstoffen mit lungengängigen Fasern**
Arbeitsplan nach TRGS 521 " Abbruch-, Sanierungs- und Instandhaltungsarbeiten mit alter Mineralwolle". Der Arbeitsplan muss insbesondere Folgendes beschreiben:
1. Gefährdungsbeurteilung
2. Angaben zur persönlichen Schutzausrüstung
3. Unterweisung der Beschäftigten
4. Entsorgungskonzept
Menge: 1,000 psch

**02.0030 Schutzmaßnahmen und Schutzausrüstung gemäß TRGS 519**
Schutzmaßnahmen und persönliche Schutzausrüstung gemäß TRGS 519 als Baustelleneinrichtung, sowie organisatorischen und technischen Maßnahmen gem. Vorgabe der Berufsgenossenschaft.

Ausführungsort: Fassade
Menge: 1,000 psch

**02.0040 Schutzmaßnahmen und Schutzausrüstung gemäß TRGS 521**
Schutzmaßnahmen und persönliche Schutzausrüstung gemäß TRGS 521 als Baustelleneinrichtung, sowie organisatorischen und technischen Maßnahmen gem. Vorgabe der Berufsgenossenschaft.

Ausführungsort: Fassade
Menge: 1,000 psch

**02.0050 Fugenband entfernen nicht schadstoffbelastet B 15-20cm laden LKW AN ges.Vergüt.Entsorg.**
*** EP-Aufgliederung gefordert
Fugenband entfernen, Gummimanschette, nicht schadstoffbelastet, Abfall ist nicht gefährlich, Breite Fugeband über 15 bis 20 cm, Arbeitshöhe bis 19,5 m über der Standfläche des hierfür erforderlichen Gerüstes, Gerüst wird beigestellt/ist vorh., aufgenommene Stoffe sammeln, auf LKW des AN laden,
die Entsorgung wird gesondert vergütet.
Menge: 1450,000 m
DIN 276-1 2008-12: 394
DIN 276 2018-12: 394
Leistungsbereich: 084

**02.0060 Dichtstoff Fuge entfernen Bauteilfuge Schnur/Strick schadstoffbelastet B 30-35mm T 30-40mm laden LKW AN ges.Vergüt.Entsorg.**
*** EP-Aufgliederung gefordert
STLB-Bau 2025-04 084
Dichtstoff aus Fuge entfernen, Bauteilfuge, Schnur/Strick, schadstoffbelastet, Schadstoff Asbest TRGS 519,
Abfall ist gefährlich, Breite Fuge über 30 bis 35 mm, Tiefe Fuge über 30 bis 40 mm, Einbautiefe Dichtstoff über 20 bis 30 mm, eine Fugenflanke aus Beton, gegenüberliegende Fugenflanke aus Beton, Arbeitshöhe bis 19,5 m über der Standfläche des hierfür erforderlichen Gerüstes, Gerüst wird beigestellt/ist vorh.,
aufgenommene Stoffe sammeln, im Behälter des AN lagern, Behältergröße nach Wahl des AN, auf LKW des AN laden,
die Entsorgung wird gesondert vergütet.
Menge: 725,000 m
DIN 276-1 2008-12: 394
DIN 276 2018-12: 394
Leistungsbereich: 084

*Hinweis: Hinweis*
Der Untersuchungsbericht der IB Espe ist zu beachten. Die Arbeiten sind grundsätzlich unter Berücksichtigung der TRGS 519 auszuführen. Einschließlich Reinigen der Kontaktflächen.

**02.0070 Dichtstoff Fuge entfernen Bauteilfuge MW-Streifen schadstoffbelastet B 30-35mm T 30-40mm laden LKW AN ges.Vergüt.Entsorg.**
*** EP-Aufgliederung gefordert
STLB-Bau 2025-04 084
Dichtstoff aus Fuge entfernen, Bauteilfuge, Streifen aus Mineralwolle, schadstoffbelastet, Schadstoff alte Mineralwolle TRGS 521,
Abfall ist gefährlich, Breite Fuge über 30 bis 35 mm, Tiefe Fuge über 30 bis 40 mm, Einbautiefe Dichtstoff über 20 bis 30 mm, eine Fugenflanke aus Beton, gegenüberliegende Fugenflanke aus Beton, Arbeitshöhe bis 19,5 m über der Standfläche des hierfür erforderlichen Gerüstes, Gerüst wird beigestellt/ist vorh.,
aufgenommene Stoffe sammeln, im Behälter des AN lagern, Behältergröße nach Wahl des AN, auf LKW des AN laden,
die Entsorgung wird gesondert vergütet.
Menge: 725,000 m
DIN 276-1 2008-12: 394
DIN 276 2018-12: 394
Leistungsbereich: 084

*Hinweis: Hinweis*
Der Untersuchungsbericht der IB Espe ist zu beachten. Die Arbeiten sind grundsätzlich unter Berücksichtigung der TRGS 521 auszuführen. Einschließlich Reinigen der Kontaktflächen.

**02.0080 Plattenfuge ausdämmen B 30-40mm**
*** EP-Aufgliederung gefordert
*** Grundposition ZZ 0.0
Ausstopfen der ausgeräumten Plattenfugen, Bauteil Wand/Fassade, MW DIN EN 13162, als Strick bzw. Streifen,, Dämmstoffdicke bis 50 mm, vorh. Fugenbreite über 30 bis 40 mm, Arbeitshöhe der zu bearbeitenden Fläche bis 19,5 m über der Standfläche des hierfür erforderlichen Gerüstes, Gerüst wird beigestellt/ist vorh..
Menge: 1450,000 m
DIN 276-1 2008-12: 395
DIN 276 2018-12: 395
Leistungsbereich: 081

**02.0090 Schlitz/Fehlstelle füllen Außenwand H bis 19,5m Kalkzement-Leichtputzm. B 4 cm T 5 cm**
*** EP-Aufgliederung gefordert
*** Wahlposition ZZ 0.1
STLB-Bau 2025-04 023
Schlitz/Fehlstelle füllen, in Außenwänden, außen, Arbeitshöhe der zu bearbeitenden Fläche bis 19,5 m, Gerüst wird beigestellt/ist vorh., mit Kalkzement-Leichtputzmörtel (LW),
Schlitzbreite '4' cm,

Schlitztiefe '5' cm.
Menge: 1450,000 m
DIN 276-1 2008-12: 335
DIN 276 2018-12: 335
Leistungsbereich: 023

### Gewerk 03 Abfallentsorgung, Verwertung und Beseitigung

**03.0010 Abfall gefährlich AVV170204* schadstoffbelastet LKW AN transp. entsorgen Vergüt.Entsorg. AN**
*** EP-Aufgliederung gefordert
STLB-Bau 2023-10 087
Bau- und Abbruchabfälle, Holz, Glas und Kunststoff,
gefährlich, Abfallschlüssel nach AVV (Abfallverzeichnis-Verordnung) 170204* Glas, Kunststoff und Holz,
schadstoffbelastet, Altholzkategorie A IV, Schadstoff PAK TRGS 524, DGUV-Regel 101-004,
in Behälter auf Baustelle lagernd, mit LKW des AN transportieren, entsorgen, max. Gesamtgewicht ohne Beschränkung, Behältergröße nach Wahl des AN, zum zugelassenem Lager oder zur Anlage nach Wahl des AN, Entsorgungsnachweis gemäß Nachweisverordnung ist erforderlich, Vergütung der Entsorgung übernimmt AN.
Menge: 0,500 t
DIN 276-1 2008-12: 396
DIN 276 2018-12: 396

**03.0020 Abfall nicht gefährlich AVV170407 nicht schadstoffbelastet LKW AN transp. entsorgen Vergüt.Entsorg. AN**
STLB-Bau 2021-10 087
Bau- und Abbruchabfälle, Metalle,
nicht gefährlich, Abfallschlüssel nach AVV (Abfallverzeichnis-Verordnung) 170407 Metall, gemischt,
nicht schadstoffbelastet,
auf Fahrzeug lagernd, mit LKW des AN transportieren, entsorgen, max. Gesamtgewicht ohne Beschränkung, zum Lager/zur Anlage nach Wahl des AN,
Anlage (Bezeichnung/Ort) '....................................................' vom Bieter einzutragen,

Vergütung der Entsorgung übernimmt AN, Mengenermittlung nach Wiegekarte.
Menge: 0,500 t
DIN 276-1 2008-12: 396
DIN 276 2018-12: 396

**03.0030 Abfall gefährlich AVV170603* schadstoffbelastet LKW AN transp. entsorgen Vergüt.Entsorg. AN**
STLB-Bau 2025-04 087
Bau- und Abbruchabfälle,
gefährlich, Abfallschlüssel nach AVV (Abfallverzeichnis-Verordnung) 170603* Dämmstoff,
schadstoffbelastet, Schadstoff alte Mineralwolle TRGS 521,
in Behälter auf Fahrzeug lagernd, mit LKW des AN transportieren, entsorgen, max. Gesamtgewicht ohne Beschränkung, zum zugelassenem Lager oder zur Anlage nach Wahl des AN,
Anlage (Bezeichnung/Ort) '....................................................' vom Bieter einzutragen,

Entsorgungsnachweis gemäß Nachweisverordnung ist erforderlich, Vergütung der Entsorgung übernimmt AN, Mengenermittlung nach Wiegekarte.
Menge: 1,000 t
DIN 276-81: 3190
DIN 276-93: 396
DIN 276-06: 396
DIN 276-1 2008-12: 396
DIN 276 2018-12: 396
Leistungsbereich: 087

**03.0040 Abfall nicht gefährlich AVV170604 nicht schadstoffbelastet LKW AN transp. entsorgen Vergüt.Entsorg. AN**
STLB-Bau 2022-10 087
Bau- und Abbruchabfälle,
nicht gefährlich, Abfallschlüssel nach AVV (Abfallverzeichnis-Verordnung) 170604 Dämmstoff,
nicht schadstoffbelastet,
auf Fahrzeug lagernd, mit LKW des AN transportieren, entsorgen, max. Gesamtgewicht ohne Beschränkung, zum Lager/zur Anlage nach Wahl des AN,
Anlage (Bezeichnung/Ort) '....................................................' vom Bieter einzutragen,

Vergütung der Entsorgung übernimmt AN, Mengenermittlung nach Wiegekarte.
Menge: 0,250 t
DIN 276-1 2008-12: 396
DIN 276 2018-12: 396

**03.0050 Abfall gefährlich AVV170605* schadstoffbelastet Haufwerksbeprobung LKW AN transp. entsorgen Vergüt.Entsorg. AN**
STLB-Bau 2025-04 087
Bau- und Abbruchabfälle,
gefährlich, Abfallschlüssel nach AVV (Abfallverzeichnis-Verordnung) 170605* Baustoff, asbesthaltig,
schadstoffbelastet, Zuordnung nach Haufwerksbeprobung, gemäß Analyse, Schadstoff Asbest TRGS 519,
in Behälter auf Fahrzeug lagernd, mit LKW des AN transportieren, entsorgen, max. Gesamtgewicht ohne Beschränkung, zum zugelassenem Lager oder zur Anlage nach Wahl des AN,
Anlage (Bezeichnung/Ort) '....................................................' vom Bieter einzutragen,

Entsorgungsnachweis gemäß Nachweisverordnung ist erforderlich, Vergütung der Entsorgung übernimmt AN, Mengenermittlung nach Wiegekarte.
Menge: 1,000 t
DIN 276-81: 3190
DIN 276-93: 396
DIN 276-06: 396
DIN 276-1 2008-12: 396
DIN 276 2018-12: 396
Leistungsbereich: 087

**03.0060 Abfall nicht gefährlich AVV170904 nicht schadstoffbelastet LKW AN transp. entsorgen Vergüt.Entsorg. AN**
STLB-Bau 2022-10 087
Sonstige Bau- und Abbruchabfälle,
nicht gefährlich, Abfallschlüssel nach AVV (Abfallverzeichnis-Verordnung) 170904 gemischte Bau- und Abbruchabfälle,
nicht schadstoffbelastet,
auf Fahrzeug lagernd, mit LKW des AN transportieren, entsorgen, max. Gesamtgewicht ohne Beschränkung, zum Lager/zur Anlage nach Wahl des AN,
Anlage (Bezeichnung/Ort) '....................................................' vom Bieter einzutragen,

Vergütung der Entsorgung übernimmt AN, Mengenermittlung nach Wiegekarte.
Menge: 0,500 t
DIN 276-1 2008-12: 396
DIN 276 2018-12: 396

### Gewerk 04 Fensterbänke

*Hinweis: Hinweis*
Ausführung Baukörperanschlüsse nach RAL Leitfaden zur Planung und Ausführung der Montage von Fenstern und Haustüren für Neubau und Renovierung.

**04.0010 Konsole Stahl verz**
*** EP-Aufgliederung gefordert
STLB-Bau 2025-04 014
Konsole für Fensterbänke aus verzinktem Stahl, an Beton befestigen, Ausladung bis 20 cm.
Menge: 530,000 St
DIN 276-1 2008-12: 334
DIN 276 2018-12: 334
Leistungsbereich: 014

**04.0020 Horizontale Putzabdichtung Verputzte Außenwärmedämmung Fensterbrüstung T 30 cm**
*** EP-Aufgliederung gefordert
STLB-Bau 2025-04 023
Horizontale Putzabdichtung (zweite Dichtungsebene) einschl. seitlichem Randabschluss, wannenförmig, für verputzte Außenwärmedämmung, auf Fensterbrüstung,
Tiefe '30' cm,
Abschlusshöhe bis 3 cm, Untergrund Unterputz,
Hersteller und Typ 'Brillux TS-Vario Dichtband 3528' oder gleichwertig,

Hersteller und Typ '....................................................' vom Bieter einzutragen
.
Menge: 305,000 m
DIN 276-1 2008-12: 335
DIN 276 2018-12: 335
Leistungsbereich: 023

*Hinweis: Hinweis*
inklusive notwendiger Formstücke für 3-seitige Aufkantung

**04.0030 Außenfensterbank Naturwerkstein auflegen L 120 cm B 35cm D 3cm Granit**
*** EP-Aufgliederung gefordert
STLB-Bau 2025-04 014
Fensterbank, außen, aus Naturwerkstein, gleichmäßig dick, einteilig, mit Wassernase, vordere Kantenfläche voll und 2 Seitenflächen teilweise sichtbar, auf vorh. Konsolen oder Stützen auflegen,
Länge '120' cm,
Breite 35 cm, Dicke 3 cm, Oberfläche geflammt, Gesteinsart Granit.
Menge: 40,000 St
DIN 276-1 2008-12: 334
DIN 276 2018-12: 334
Leistungsbereich: 014

*Hinweis: Ausführungsort*
an Balkontüraustritten

**04.0040 Außenfensterbank Naturwerkstein auflegen L 156 cm B 35cm D 3cm Granit**
*** EP-Aufgliederung gefordert
STLB-Bau 2025-04 014
Fensterbank, außen, aus Naturwerkstein, gleichmäßig dick, einteilig, mit Wassernase, vordere Kantenfläche voll und 2 Seitenflächen teilweise sichtbar, auf vorh. Konsolen oder Stützen auflegen,
Länge '156' cm,
Breite 35 cm, Dicke 3 cm, Oberfläche geflammt, Gesteinsart Granit.
Menge: 5,000 St
DIN 276-1 2008-12: 334
DIN 276 2018-12: 334
Leistungsbereich: 014

*Hinweis: Ausführungsort*
an Balkontüraustritten

**04.0050 Außenfensterbank Naturwerkstein auflegen L 120 cm B 35cm D 2cm Granit**
*** EP-Aufgliederung gefordert
STLB-Bau 2025-04 014
Fensterbank, außen, aus Naturwerkstein, gleichmäßig dick, einteilig, mit Wassernase, vordere Kantenfläche voll und 2 Seitenflächen teilweise sichtbar, auf vorh. Konsolen oder Stützen auflegen,
Länge '120' cm,
Breite 35 cm, Dicke 2 cm, Oberfläche geschliffen, Gesteinsart Granit.
Menge: 105,000 St
DIN 276-1 2008-12: 334
DIN 276 2018-12: 334
Leistungsbereich: 014

**04.0060 Außenfensterbank Naturwerkstein auflegen L 245 cm B 35cm D 2cm Granit**
*** EP-Aufgliederung gefordert
STLB-Bau 2025-04 014
Fensterbank, außen, aus Naturwerkstein, gleichmäßig dick, einteilig, mit Wassernase, vordere Kantenfläche voll und 2 Seitenflächen teilweise sichtbar, auf vorh. Konsolen oder Stützen auflegen,
Länge '245' cm,
Breite 35 cm, Dicke 2 cm, Oberfläche geschliffen, Gesteinsart Granit.
Menge: 35,000 St
DIN 276-1 2008-12: 334
DIN 276 2018-12: 334
Leistungsbereich: 014

**04.0070 Außenfensterbank Naturwerkstein auflegen L 250 cm B 35cm D 2cm Granit**
*** EP-Aufgliederung gefordert
STLB-Bau 2025-04 014
Fensterbank, außen, aus Naturwerkstein, gleichmäßig dick, einteilig, mit Wassernase, vordere Kantenfläche voll und 2 Seitenflächen teilweise sichtbar, auf vorh. Konsolen oder Stützen auflegen,
Länge '250' cm,
Breite 35 cm, Dicke 2 cm, Oberfläche geschliffen, Gesteinsart Granit.
Menge: 13,000 St
DIN 276-1 2008-12: 334
DIN 276 2018-12: 334
Leistungsbereich: 014

### Gewerk 05 Putzgrundvorbehandlungen

**05.0010 Untergrund reinigen Waschbeton lose Verunreinigung Hochdruckwasserstrahlen laden LKW AN**
STLB-Bau 2025-04 033
Reinigen des Untergrundes aus Waschbeton, von grober Verschmutzung, von losen Verunreinigungen, durch Hochdruckwasserstrahlen, für Putz-, Stuckarbeiten/WDVS, Arbeitshöhe der zu bearbeitenden Fläche bis 19,5 m über der Standfläche des hierfür erforderlichen Gerüstes, Gerüst wird beigestellt/ist vorh., aufgenommene Stoffe sammeln, im Behälter des AN lagern, Behältergröße nach Wahl des AN, auf LKW des AN laden, Abfall ist nicht gefährlich, nicht schadstoffbelastet, die Entsorgung wird gesondert vergütet.
Menge: 2000,000 m2
DIN 276-81: 3130
DIN 276-93: 352
DIN 276-06: 352
DIN 276-1 2008-12: 397
DIN 276 2018-12: 397
Leistungsbereich: 033

**05.0020 Putz verfestigen Wand Acrylatbasis**
*** EP-Aufgliederung gefordert
STLB-Bau 2025-04 023
Putzschicht auf Wand, außen, verfestigen auf Acrylatbasis, Arbeitshöhe der zu bearbeitenden oder zu bekleidenden Fläche bis 19,5 m über der Standfläche des hierfür erforderlichen Gerüstes, Gerüst wird beigestellt/ist vorh.,
Hersteller und Typ 'Brillux Lacryl Tiefgrund 595' oder gleichwertig,

Hersteller und Typ '....................................................' vom Bieter einzutragen
.
Menge: 2000,000 m2
DIN 276-1 2008-12: 335
DIN 276 2018-12: 335
Leistungsbereich: 023

**05.0030 Unebenheit Wand Kalkzement-Leichtputzm. D 5-10mm**
*** EP-Aufgliederung gefordert
STLB-Bau 2025-04 023
Unebenheiten auf Wand, außen, ausgleichen mit Kalkzement-Leichtputzmörtel (LW) DIN EN 998-1, Dicke über 5 bis 10 mm, Untergrund Beton, Arbeitshöhe der zu bearbeitenden oder zu bekleidenden Fläche bis 19,5 m über der Standfläche des hierfür erforderlichen Gerüstes, Gerüst wird beigestellt/ist vorh..
Menge: 50,000 m2
DIN 276-1 2008-12: 335
DIN 276 2018-12: 335
Leistungsbereich: 023

*Hinweis: Ausführungsort*
an größeren Plattenversetzen

**05.0040 Grundierung Außenwand**
STLB-Bau 2025-04 023
Grundierung als Vorbereitung für strukturierten Oberputz, auf den Putzfarbton abgestimmt, auf Außenwand, außen, Arbeitshöhe der zu bearbeitenden oder zu bekleidenden Fläche bis 19,5 m über der Standfläche des hierfür erforderlichen Gerüstes, Gerüst wird beigestellt/ist vorh.,
Hersteller und Typ 'Brillux Putzgrundierung 3710' oder gleichwertig,

Hersteller und Typ '....................................................' vom Bieter einzutragen
.
Menge: 1950,000 m2
DIN 276-81: 3130
DIN 276-93: 335
DIN 276-06: 335
DIN 276-1 2008-12: 335
DIN 276 2018-12: 335
Leistungsbereich: 023

### Gewerk 06 Profile, Kanten, Abschlüsse, Putzbewehrung, Befestigungselemente

**06.0010 Diagonalbewehrung WDVS Gittergewebe**
STLB-Bau 2025-04 023
Diagonalbewehrung für Wärmedämm-Verbundsystem (WDVS) gemäß bauaufsichtlicher Zulassung, aus Gittergewebe, alkalibeständig, an Ecke von Öffnung.
Menge: 780,000 St
DIN 276-81: 3130
DIN 276-93: 335
DIN 276-06: 335
DIN 276-1 2008-12: 335
DIN 276 2018-12: 335

**06.0020 Sockelabschluss über Gel. WDVS Kunststoffprofil**
STLB-Bau 2025-04 023
Sockelabschluss über Geländeoberfläche als Systemabschluss für Wärmedämm-Verbundsystem (WDVS) gemäß bauaufsichtlicher Zulassung, aus Kunststoffprofil mit Gewebestreifen und Tropfkante als Sockelabschlussprofil, horizontal, Dicke der Dämmplatte 160 mm.
Menge: 135,000 m
DIN 276-81: 3130
DIN 276-93: 335
DIN 276-06: 335
DIN 276-1 2008-12: 335
DIN 276 2018-12: 335

**06.0030 Kantenprofil WDVS Gewebeeckwinkel Schenkel 10/15cm**
STLB-Bau 2025-04 023
Kantenprofil für Wärmedämm-Verbundsystem (WDVS), Gewebeeckwinkel, vollflächig einbetten in Armierungsmörtel, Schenkelmaße 10/15 cm, Arbeitshöhe der zu bearbeitenden oder zu bekleidenden Fläche bis 19,5 m über der Standfläche des hierfür erforderlichen Gerüstes, Gerüst wird beigestellt/ist vorh..
Menge: 790,000 m
DIN 276-81: 3130
DIN 276-93: 335
DIN 276-06: 335
DIN 276-1 2008-12: 335
DIN 276 2018-12: 335
Leistungsbereich: 023

**06.0040 Kantenprofil WDVS Abtropfprofil**
STLB-Bau 2025-04 023
Kantenprofil für Wärmedämm-Verbundsystem (WDVS), Abtropfprofil mit Gewebestreifen, vollflächig einbetten in Armierungsmörtel, Arbeitshöhe der zu bearbeitenden oder zu bekleidenden Fläche bis 19,5 m über der Standfläche des hierfür erforderlichen Gerüstes, Gerüst wird beigestellt/ist vorh..
Menge: 245,000 m
DIN 276-81: 3130
DIN 276-93: 335
DIN 276-06: 335
DIN 276-1 2008-12: 335
DIN 276 2018-12: 335
Leistungsbereich: 023

*Hinweis: Ausführungsort*
Raffstorkästen

**06.0050 Kantenprofil WDVS Putzabschlussprofil**
STLB-Bau 2025-04 023
Kantenprofil für Wärmedämm-Verbundsystem (WDVS), Putzabschlussprofil mit aufgesteckter PVC-Kante, abgestimmt auf die Putzdicke, Arbeitshöhe der zu bearbeitenden oder zu bekleidenden Fläche bis 19,5 m über der Standfläche des hierfür erforderlichen Gerüstes, Gerüst wird beigestellt/ist vorh..
Menge: 120,000 m
DIN 276-81: 3130
DIN 276-93: 335
DIN 276-06: 335
DIN 276-1 2008-12: 335
DIN 276 2018-12: 335
Leistungsbereich: 023

*Hinweis: Ausführungsort*
zur Trennung von Putzbeschichtungen unterschiedlicher Struktur

**06.0060 WDVS anschließen Fenster/Tür Profil Dichtband**
STLB-Bau 2025-04 023
Wärmedämm-Verbundsystem (WDVS) anschließen, an Fenster/Tür, eingebaut in der Dämmebene, mit Profil mit komprimiertem Dichtband, Putzdicke über 5 bis 7 mm.
Menge: 870,000 m
DIN 276-81: 3130
DIN 276-93: 335
DIN 276-06: 335
DIN 276-1 2008-12: 335
DIN 276 2018-12: 335
Leistungsbereich: 023

**06.0070 Befestigungsel. WDVS Schwerlastkonsole PU-Hartschaum 250/250mm Aussparung Befestigung Mineralwolle D 160mm**
STLB-Bau 2025-04 023
Befestigungselement im Wärmedämm-Verbundsystem (WDVS), Schwerlastkonsole aus Polyurethan-Hartschaum, Maße 250/250 mm, für Vordach, einschl. Aussparung im Dämmstoff, Befestigung im Untergrund, Dämmstoff Mineralwolle, Dämmschichtdicke 160 mm, Untergrund Beton,
Hersteller und Typ '....................................................' vom Bieter einzutragen
.
Menge: 5,000 St
DIN 276-1 2008-12: 335
DIN 276 2018-12: 335
Leistungsbereich: 023

**06.0080 Befestigungsel. WDVS Montagequader PU-Hartschaum 198/198mm Aussparung Befestigung Mineralwolle D 160mm**
*** Grundposition ZZ 0.0
STLB-Bau 2025-04 023
Befestigungselement im Wärmedämm-Verbundsystem (WDVS), Montagequader aus Polyurethan-Hartschaum, Maße 198/198 mm, für Außenleuchte, einschl. Aussparung im Dämmstoff, Befestigung im Untergrund, Dämmstoff Mineralwolle, Dämmschichtdicke 160 mm, Untergrund Beton,
Hersteller und Typ '....................................................' vom Bieter einzutragen
.
Menge: 45,000 St
DIN 276-1 2008-12: 335
DIN 276 2018-12: 335
Leistungsbereich: 023

*Hinweis: Ausführungsort*
Balkonbeleuchtung

**06.0090 Teleskop-Geräteträger im Wärmedämm-Verbundsystem D 160mm**
*** Wahlposition ZZ 0.1
Teleskop-Gerätedose im Wärmedämm-Verbundsystem (WDVS), Ausführung gemäß DIN 18015-5, aus Kunststoff, Feuerbeständigkeit 650°C, halogenfrei, für die Befestigung von Leuchten, Bewegungsmeldern usw., Montagefläche für Geräte 120 x 120 mm, Gewichtsbelastung bei Wand- oder Deckenanbau 50 N (5kg), einschl. erforderlicher Aussparung im Dämmstoff, Befestigung im Untergrund, Dämmstoff Mineralwolle, Dämmschichtdicke 160 mm, Untergrund aus Mauerwerk,
Hersteller/Typ 'Kaiser Teleskop-Geräteträger (1159-60)' oder gleichwertig,
Hersteller/Typ '....................................................' vom Bieter einzutragen
.
Menge: 45,000 St
DIN 276-81: 3130
DIN 276-93: 335
DIN 276-06: 335
DIN 276-1 2008-12: 335
DIN 276 2018-12: 335

**06.0100 Teleskop-Gerätedose im Wärmedämm-Verbundsystem D 160mm**
Teleskop-Gerätedose im Wärmedämm-Verbundsystem (WDVS), Ausführung gemäß DIN 18015-5, aus Kunststoff, Feuerbeständigkeit 650°C, halogenfrei, für die Befestigung von Schaltern, Steckdosen usw., Maße Gerätedose ( L x B x T) 68 x 70 x 50 mm, einschl. erforderlicher Aussparung im Dämmstoff, Befestigung im Untergrund, Dämmstoff Mineralwolle, Dämmschichtdicke 160 mm, Untergrund aus Mauerwerk,
Hersteller/Typ 'Brillux 3854' oder gleichwertig,
Hersteller/Typ '....................................................' vom Bieter einzutragen
.
Menge: 45,000 St
DIN 276-81: 3130
DIN 276-93: 335
DIN 276-06: 335
DIN 276-1 2008-12: 335
DIN 276 2018-12: 335

**06.0110 Gerüstankerloch schließen Art Struktur anpassen Wand WDVS Mineralwolle Dispersions-Silikatputz**
STLB-Bau 2025-04 001
Gerüstankerloch schließen, art-, strukturgleich und farblich angleichen, an Wand, außen, Untergrund Wärmedämm-Verbundsystem, Dämmstoff Mineralwolle, Dispersions-Silikatputz.
Menge: 181,000 St
DIN 276-81: 3130
DIN 276-93: 335
DIN 276-06: 335
DIN 276-1 2008-12: 335
DIN 276 2018-12: 335
Leistungsbereich: 001

**06.0120 Aussparung Dämmpl. Befestigungsel. WDVS**
*** EP-Aufgliederung gefordert
STLB-Bau 2025-04 023
Aussparung in Dämmplatte für auf dem Untergrund vorh. Befestigungselemente, Mineralwolle, in Wärmedämm-Verbundsystem (WDVS), Dicke Dämmplatte 160 mm.
Menge: 155,000 St
DIN 276-1 2008-12: 335
DIN 276 2018-12: 335
Leistungsbereich: 023

*Hinweis: Ausführungsort*
Wandbefestigung Balkonanlag, Nistkästen, etc.

### Gewerk 07 Putz und Wärmedämmung Fassade

*Hinweis: Hinweis*
Der Einbau der Raffstoreanlagen erfolgt nach Fertigstellung des WDV-Systems. Schnittstellen sind sind vorab mit dem Los Fenster und Außentüren und der Bauleitung abzustimmen.

**07.0010 Dämmschicht Mineralwolle MW 0,035W/(mK) einlagig D 160mm WDVS Wand**
*** EP-Aufgliederung gefordert
STLB-Bau 2025-04 023
Dämmschicht aus Mineralwolle MW DIN EN 13162, nichtbrennbar, Bemessungswert der Wärmeleitfähigkeit max. 0,035 W/(mK), Nennwert der Wärmeleitfähigkeit max. 0,034 W/(mK), einlagig, Dicke 160 mm, als Platten, stumpf, für Wärmedämm-Verbundsystem (WDVS) an Wand, Untergrund Beton, geklebt und konstruktiv gedübelt mit Dübeln, oberflächennah versenkt, mit Rondellen, 6 Dübel/m2, Arbeitshöhe der zu bearbeitenden oder zu bekleidenden Fläche bis 19,5 m über der Standfläche des hierfür erforderlichen Gerüstes, Gerüst wird beigestellt/ist vorh.,
Hersteller und Typ 'MW Top Dämmplatte LD DLF 3891' oder gleichwertig,

Hersteller und Typ '....................................................' vom Bieter einzutragen
.
Menge: 1810,000 m2
DIN 276-1 2008-12: 335
DIN 276 2018-12: 335
Leistungsbereich: 023

**07.0020 Dämmschicht Mineralwolle MW 0,035W/(mK) D 30mm WDVS Leibung B 30 cm**
*** EP-Aufgliederung gefordert
Dämmschicht aus Mineralwolle MW DIN EN 13162, nichtbrennbar, Bemessungswert der Wärmeleitfähigkeit max. 0,035 W/(mK), Nennwert der Wärmeleitfähigkeit max. 0,034 W/(mK), einlagig, Dicke 30 mm, als Platten, stumpf, für Wärmedämm-Verbundsystem (WDVS) an Leibung, Breite Leibung 30cm, Arbeitshöhe der zu bearbeitenden oder zu bekleidenden Fläche bis 19,50 m über der Standfläche des hierfür erforderlichen Gerüstes, Gerüst wird beigestellt/ist vorh., einseitig, gemäß Zulassung befestigt.
Menge: 850,000 m
DIN 276-1 2008-12: 335
DIN 276 2018-12: 335

*Hinweis: Hinweis*
Die Bestandsleibung sind konischausgeführt. Die Leibungsdämmung ist als Keil auszubilden.

**07.0030 WDVS anschließen Fensterbank Dichtband Trennschnitt**
*** EP-Aufgliederung gefordert
STLB-Bau 2025-04 023
Wärmedämm-Verbundsystem (WDVS) anschließen, an Fensterbank, mit vorkomprimiertem Dichtband und Trennschnitt im Putz, Putzdicke über 5 bis 7 mm.
Menge: 890,000 m
DIN 276-1 2008-12: 335
DIN 276 2018-12: 335
Leistungsbereich: 023

**07.0040 Armierungsputz außen Gewebeeinlage D 5-8mm Außenwand**
STLB-Bau 2025-04 023
Armierungsputz, außen, mit Gewebeeinlage, Dicke über 5 bis 8 mm, auf vorh. Dämmung, auf Außenwand,
Hersteller und Typ 'Brillux Pulverkleber 3550' oder gleichwertig,

Hersteller und Typ '....................................................' vom Bieter einzutragen
.
Menge: 1810,000 m2
DIN 276-81: 3130
DIN 276-93: 335
DIN 276-06: 335
DIN 276-1 2008-12: 335
DIN 276 2018-12: 335
Leistungsbereich: 023

*Hinweis: Hinweis*
2-lagig (Egalisierungsspachtel und Unterputz mit Gewebeeinlage)

**07.0050 Armierungsputz außen Gewebeeinlage D 5-8mm Leibung**
STLB-Bau 2025-04 023
Armierungsputz, außen, mit Gewebeeinlage, Dicke über 5 bis 8 mm, auf vorh. Dämmung, auf Leibung,
Breite Leibung '30' cm.
Menge: 850,000 m
DIN 276-81: 3130
DIN 276-93: 335
DIN 276-06: 345
DIN 276-1 2008-12: 335
DIN 276 2018-12: 335
Leistungsbereich: 023

**07.0060 Außenputz Außenwand OP Dispersions-Silikatputz Kratzputz-Struktur Körnung 2mm**
STLB-Bau 2025-04 023
Außenputz DIN 18550-1 auf Außenwand, Putzgrund vorh. Armierungsputz, Oberputz aus Dispersions-Silikatputz, in Kratzputz-Struktur (dünnschichtig), W 3 DIN EN 15824, wasserabweisend, Körnung 2 mm, zusätzliche Armierungsputzlage wird gesondert vergütet, Arbeitshöhe der zu bearbeitenden oder zu bekleidenden Fläche bis 19,5 m über der Standfläche des hierfür erforderlichen Gerüstes, Gerüst wird beigestellt/ist vorh.,
Hersteller und Typ 'Brillux Mineral-Leichtputz KR K2 3664' oder gleichwertig,

Hersteller und Typ '....................................................' vom Bieter einzutragen
.
Menge: 1646,000 m2
DIN 276-81: 3130
DIN 276-93: 335
DIN 276-06: 335
DIN 276-1 2008-12: 335
DIN 276 2018-12: 335
Leistungsbereich: 023

**07.0070 Außenputz Leibung B 30 cm OP Dispersions-Silikatputz Kratzputz-Struktur Körnung 2mm**
STLB-Bau 2025-04 023
Außenputz DIN 18550-1 auf Leibung,
Breite Leibung '30' cm,
Putzgrund vorh. Armierungsputz, Oberputz aus Dispersions-Silikatputz, in Kratzputz-Struktur (dünnschichtig), W 3 DIN EN 15824, wasserabweisend, Körnung 2 mm, zusätzliche Armierungsputzlage wird gesondert vergütet, Arbeitshöhe der zu bearbeitenden oder zu bekleidenden Fläche bis 19,5 m über der Standfläche des hierfür erforderlichen Gerüstes, Gerüst wird beigestellt/ist vorh.,
Hersteller und Typ '....................................................' vom Bieter einzutragen
.
Menge: 850,000 m
DIN 276-81: 3130
DIN 276-93: 335
DIN 276-06: 335
DIN 276-1 2008-12: 335
DIN 276 2018-12: 335
Leistungsbereich: 023

**07.0080 Oberputz OP Kalkzement-Putzm. Besenstrichputz WDVS Wand**
STLB-Bau 2025-04 023
Oberputz DIN 18550-1, Kalkzement-Putzmörtel, als Besenstrichputz,
für Wärmedämm-Verbundsystem (WDVS) gemäß bauaufsichtlicher Zulassung, an Wand, Arbeitshöhe der zu bearbeitenden oder zu bekleidenden Fläche bis 19,5 m über der Standfläche des hierfür erforderlichen Gerüstes, Gerüst wird beigestellt/ist vorh., Ausführung gemäß Zeichnung,
Hersteller und Typ 'Brillux Mineral-Leichtputz G 3679' oder gleichwertig,

Hersteller und Typ '....................................................' vom Bieter einzutragen
.
Menge: 190,000 m2
DIN 276-81: 3130
DIN 276-93: 335
DIN 276-06: 335
DIN 276-1 2008-12: 335
DIN 276 2018-12: 335
Leistungsbereich: 023

**07.0090 Außenputz Muster Außenwand OP Dispersions-Silikatputz Reibeputz-Struktur Körnung 1,5mm 0,5-1m2**
STLB-Bau 2025-04 023
Außenputz DIN 18550-1 als Muster/Musterfläche, auf Außenwand, Putzgrund vorh. Armierungsputz, Oberputz aus Dispersions-Silikatputz, in Reibeputz-Struktur, W 3 DIN EN 15824, wasserabweisend, Körnung 1,5 mm, zusätzliche Armierungsputzlage wird gesondert vergütet, Fläche über 0,5 bis 1 m2, Arbeitshöhe der zu bearbeitenden oder zu bekleidenden Fläche bis 5,5 m über der Standfläche des hierfür erforderlichen Gerüstes, Gerüst wird beigestellt/ist vorh..
Menge: 1,000 St
DIN 276-81: 3130
DIN 276-93: 335
DIN 276-06: 335
DIN 276-1 2008-12: 335
DIN 276 2018-12: 335
Leistungsbereich: 023

**07.0100 Außenputz Muster Außenwand OP Dispersions-Silikatputz Reibeputz-Struktur Körnung 2mm 0,5-1m2**
STLB-Bau 2025-04 023
Außenputz DIN 18550-1 als Muster/Musterfläche, auf Außenwand, Putzgrund vorh. Armierungsputz, Oberputz aus Dispersions-Silikatputz, in Reibeputz-Struktur, W 3 DIN EN 15824, wasserabweisend, Körnung 2 mm, zusätzliche Armierungsputzlage wird gesondert vergütet, Fläche über 0,5 bis 1 m2, Arbeitshöhe der zu bearbeitenden oder zu bekleidenden Fläche bis 5,5 m über der Standfläche des hierfür erforderlichen Gerüstes, Gerüst wird beigestellt/ist vorh..
Menge: 1,000 St
DIN 276-81: 3130
DIN 276-93: 335
DIN 276-06: 335
DIN 276-1 2008-12: 335
DIN 276 2018-12: 335
Leistungsbereich: 023

**07.0110 Außenputz Muster Außenwand OP Dispersions-Silikatputz Kratzputz-Struktur Körnung 1,5mm 0,5-1m2**
STLB-Bau 2025-04 023
Außenputz DIN 18550-1 als Muster/Musterfläche, auf Außenwand, Putzgrund vorh. Armierungsputz, Oberputz aus Dispersions-Silikatputz, in Kratzputz-Struktur (dünnschichtig), W 3 DIN EN 15824, wasserabweisend, Körnung 1,5 mm, zusätzliche Armierungsputzlage wird gesondert vergütet, Fläche über 0,5 bis 1 m2, Arbeitshöhe der zu bearbeitenden oder zu bekleidenden Fläche bis 5,5 m über der Standfläche des hierfür erforderlichen Gerüstes, Gerüst wird beigestellt/ist vorh.,
Hersteller und Typ 'Brillux Mineral-Leichtputz KR' oder gleichwertig,

Hersteller und Typ '....................................................' vom Bieter einzutragen
.
Menge: 1,000 St
DIN 276-81: 3130
DIN 276-93: 335
DIN 276-06: 335
DIN 276-1 2008-12: 335
DIN 276 2018-12: 335
Leistungsbereich: 023

**07.0120 Außenputz Muster Außenwand OP Dispersions-Silikatputz Kratzputz-Struktur Körnung 2mm 0,5-1m2**
STLB-Bau 2025-04 023
Außenputz DIN 18550-1 als Muster/Musterfläche, auf Außenwand, Putzgrund vorh. Armierungsputz, Oberputz aus Dispersions-Silikatputz, in Kratzputz-Struktur (dünnschichtig), W 3 DIN EN 15824, wasserabweisend, Körnung 2 mm, zusätzliche Armierungsputzlage wird gesondert vergütet, Fläche über 0,5 bis 1 m2, Arbeitshöhe der zu bearbeitenden oder zu bekleidenden Fläche bis 5,5 m über der Standfläche des hierfür erforderlichen Gerüstes, Gerüst wird beigestellt/ist vorh.,
Hersteller und Typ 'Brillux Mineral-Leichtputz KR K2 3664' oder gleichwertig,

Hersteller und Typ '....................................................' vom Bieter einzutragen
.
Menge: 1,000 St
DIN 276-81: 3130
DIN 276-93: 335
DIN 276-06: 335
DIN 276-1 2008-12: 335
DIN 276 2018-12: 335
Leistungsbereich: 023

### Gewerk 08 Putz und Wärmedämmung Sockel

**08.0010 Perimeterdämmung Sockel W4-E PS-Hartschaum XPS 0,035W/(mK) einlagig D 160mm PW dh**
STLB-Bau 2025-04 013
Perimeterdämmung an Sockel, Wassereinwirkungsklasse W4-E (Spritzwasser und Bodenfeuchte am Wandsockel sowie Kapillarwasser in und unter Wänden), aus Polystyrol-Hartschaum XPS DIN EN 13164, Bemessungswert der Wärmeleitfähigkeit max. 0,035 W/(mK), Nennwert der Wärmeleitfähigkeit max. 0,034 W/(mK), einlagig, Dicke 160 mm, Anwendungsgebiet DIN 4108-10 PW, hohe Druckbelastbarkeit - dh, mit Klebemörtel befestigen, Untergrund Beton,
Hersteller und Typ 'Brillux Perimeter-Dämmplatte 3537' oder gleichwertig,

Hersteller und Typ '....................................................' vom Bieter einzutragen
.
Menge: 55,000 m2
DIN 276-81: 3130
DIN 276-93: 335
DIN 276-06: 335
DIN 276-1 2008-12: 335
DIN 276 2018-12: 335
Leistungsbereich: 013

*Hinweis: Ausführungsort*
spritzwassergefährdete Bereiche an Balkonen und im Anschluss an Dachfläche (Loggia, Vordach)

**08.0020 Perimeterdämmung Sockel W4-E PS-Hartschaum XPS 0,035W/(mK) einlagig D 140mm PW dh**
STLB-Bau 2025-04 013
Perimeterdämmung an Sockel, Wassereinwirkungsklasse W4-E (Spritzwasser und Bodenfeuchte am Wandsockel sowie Kapillarwasser in und unter Wänden), aus Polystyrol-Hartschaum XPS DIN EN 13164, Bemessungswert der Wärmeleitfähigkeit max. 0,035 W/(mK), Nennwert der Wärmeleitfähigkeit max. 0,034 W/(mK), einlagig, Dicke 140 mm, Anwendungsgebiet DIN 4108-10 PW, hohe Druckbelastbarkeit - dh, mit Klebemörtel befestigen, Untergrund Beton,
Hersteller und Typ 'Brillux Perimeter-Dämmplatte 3537' oder gleichwertig,

Hersteller und Typ '....................................................' vom Bieter einzutragen
.
Menge: 140,000 m2
DIN 276-81: 3130
DIN 276-93: 335
DIN 276-06: 335
DIN 276-1 2008-12: 335
DIN 276 2018-12: 335
Leistungsbereich: 013

**08.0030 Perimeterdämmung Sockel W4-E PS-Hartschaum XPS 0,035W/(mK) einlagig D 30mm Leibung B 28 cm**
Perimeterdämmung an Sockel, Wassereinwirkungsklasse W4-E (Spritzwasser und Bodenfeuchte am Wandsockel sowie Kapillarwasser in und unter Wänden), aus Polystyrol-Hartschaum XPS DIN EN 13164, Bemessungswert der Wärmeleitfähigkeit max. 0,035 W/(mK), Nennwert der Wärmeleitfähigkeit max. 0,034 W/(mK), einlagig, stumpf, an Leibung,  Breite Leibung 28cm, Anwendungsgebiet DIN 4108-10 PW, hohe Druckbelastbarkeit - dh, mit Klebemörtel befestigen, Untergrund Beton.
Menge: 38,000 m
DIN 276-81: 3130
DIN 276-93: 335
DIN 276-06: 335
DIN 276-1 2008-12: 335
DIN 276 2018-12: 335
Leistungsbereich: 013

**08.0040 Zuschnitt Dämmpl WDVS Schräge**
STLB-Bau 2025-04 023
Zuschnitt Dämmplatte, aus Polystyrol-Hartschaum, für Wärmedämm-Verbundsystem (WDVS), an Schräge.
Menge: 135,000 m
DIN 276-81: 3130
DIN 276-93: 335
DIN 276-06: 335
DIN 276-1 2008-12: 335
DIN 276 2018-12: 335
Leistungsbereich: 023

*Hinweis: Ausführungsort*
unterer Abschluss Sockeldämmung gegen Erdreich

**08.0050 Armierungsputz außen Gewebeeinlage D 4-5mm Außenwand**
STLB-Bau 2025-04 023
Armierungsputz, außen, mit Gewebeeinlage, Dicke 4 bis 5 mm, auf vorh. Dämmung, auf Außenwand,
Hersteller und Typ 'Brillux Pulverkleber 3550' oder gleichwertig,

Hersteller und Typ '....................................................' vom Bieter einzutragen
.
Menge: 140,000 m2
DIN 276-81: 3130
DIN 276-93: 335
DIN 276-06: 335
DIN 276-1 2008-12: 335
DIN 276 2018-12: 335
Leistungsbereich: 023

**08.0060 Außenputz Außenwand OP Dispersions-Silikatputz Kratzputz-Struktur Körnung 1,5mm**
STLB-Bau 2025-04 023
Außenputz DIN 18550-1 auf Außenwand, Putzgrund vorh. Armierungsputz, Oberputz aus Dispersions-Silikatputz, in Kratzputz-Struktur (dünnschichtig), W 2 DIN EN 15824, wasserabweisend, Körnung 1,5 mm, zusätzliche Armierungsputzlage wird gesondert vergütet,
Hersteller und Typ 'Brillux Mineral-Leichtputz KR' oder gleichwertig,

Hersteller und Typ '....................................................' vom Bieter einzutragen
.
Menge: 140,000 m2
DIN 276-81: 3130
DIN 276-93: 335
DIN 276-06: 335
DIN 276-1 2008-12: 335
DIN 276 2018-12: 335
Leistungsbereich: 023

**08.0070 Außenputz Leibung B 30 cm OP Dispersions-Silikatputz Kratzputz-Struktur Körnung 1,5mm**
STLB-Bau 2025-04 023
Außenputz DIN 18550-1 auf Leibung,
Breite Leibung '30' cm,
Putzgrund vorh. Armierungsputz, Oberputz aus Dispersions-Silikatputz, in Kratzputz-Struktur (dünnschichtig), W 2 DIN EN 15824, wasserabweisend, Körnung 1,5 mm, zusätzliche Armierungsputzlage wird gesondert vergütet,
Hersteller und Typ 'Brillux Mineral-Leichtputz KR' oder gleichwertig,

Hersteller und Typ '....................................................' vom Bieter einzutragen
.
Menge: 38,000 m
DIN 276-81: 3130
DIN 276-93: 335
DIN 276-06: 335
DIN 276-1 2008-12: 335
DIN 276 2018-12: 335
Leistungsbereich: 023

### Gewerk 09 Beschichtungen - mineralischer Untergrund

**09.0010 Erstbesch Wand Putz Sol-Silikatfarben-GBS Sol-Silikatfarbe Sol-Silikatfarbe**
STLB-Bau 2025-04 034
Erstbeschichtung an Wand, außen, Untergrund Putz, Dispersions-Silikatputz, in Kratzputz-Struktur,
Grundbeschichtung für Sol-Silikatfarbe,
Zwischenbeschichtung aus Sol-Silikatfarbe,
Schlussbeschichtung aus Sol-Silikatfarbe, deckend, mittelgetönt,
Hersteller und Typ 'Brillux Extrasil 1911 Protect' oder gleichwertig,

Hersteller und Typ '....................................................' vom Bieter einzutragen,

Arbeitshöhe der zu bearbeitenden oder zu bekleidenden Fläche bis 19,5 m über der Standfläche des hierfür erforderlichen Gerüstes, Gerüst wird beigestellt/ist vorh..
Menge: 1810,000 m2
DIN 276-81: 3130
DIN 276-93: 335
DIN 276-06: 335
DIN 276-1 2008-12: 335
DIN 276 2018-12: 335
Leistungsbereich: 034

**09.0020 Zulage farbliches Absetzen**
Zulage für das farbliche Absetzen der Fassadenflächen in Kammputztechnik.
Menge: 190,000 m2
DIN 276-81: 3130
DIN 276-93: 335
DIN 276-06: 335
DIN 276-1 2008-12: 335
DIN 276 2018-12: 335
Leistungsbereich: 034

**09.0030 Erstbesch Leibung Putz B 30 cm Sol-Silikatfarben-GBS Sol-Silikatfarbe Sol-Silikatfarbe**
STLB-Bau 2025-04 034
Erstbeschichtung an Leibung, außen, Untergrund Putz, Dispersions-Silikatputz, in Kratzputz-Struktur,
Breite Leibung '30' cm,

Grundbeschichtung für Sol-Silikatfarbe,
Zwischenbeschichtung aus Sol-Silikatfarbe,
Schlussbeschichtung aus Sol-Silikatfarbe, deckend, mittelgetönt, Arbeitshöhe der zu bearbeitenden oder zu bekleidenden Fläche bis 19,5 m über der Standfläche des hierfür erforderlichen Gerüstes, Gerüst wird beigestellt/ist vorh..
Menge: 850,000 m
DIN 276-81: 3130
DIN 276-93: 335
DIN 276-06: 335
DIN 276-1 2008-12: 335
DIN 276 2018-12: 335
Leistungsbereich: 034

**09.0040 Erstbesch Sockel Putz Sol-Silikatfarben-GBS Sol-Silikatfarbe Sol-Silikatfarbe**
STLB-Bau 2025-04 034
Erstbeschichtung an Sockel, außen, Untergrund Putz, Dispersions-Silikatputz, in Kratzputz-Struktur,
Grundbeschichtung für Sol-Silikatfarbe,
Zwischenbeschichtung aus Sol-Silikatfarbe,
Schlussbeschichtung aus Sol-Silikatfarbe, deckend, mittelgetönt,
Hersteller und Typ 'Brillux Extrasil 1911 Protect' oder gleichwertig,

Hersteller und Typ '....................................................' vom Bieter einzutragen,

Arbeitshöhe der zu bearbeitenden oder zu bekleidenden Fläche bis 3,5 m über der Standfläche des hierfür erforderlichen Gerüstes.
Menge: 140,000 m2
DIN 276-81: 3130
DIN 276-93: 335
DIN 276-06: 335
DIN 276-1 2008-12: 335
DIN 276 2018-12: 335
Leistungsbereich: 034

**09.0050 Erstbesch Leibung Putz B 30 cm Sol-Silikatfarben-GBS Sol-Silikatfarbe Sol-Silikatfarbe**
STLB-Bau 2025-04 034
Erstbeschichtung an Leibung, außen, Untergrund Putz, Dispersions-Silikatputz, in Kratzputz-Struktur,
Breite Leibung '30' cm,

Grundbeschichtung für Sol-Silikatfarbe,
Zwischenbeschichtung aus Sol-Silikatfarbe,
Schlussbeschichtung aus Sol-Silikatfarbe, deckend, mittelgetönt, Arbeitshöhe der zu bearbeitenden oder zu bekleidenden Fläche bis 3,5 m über der Standfläche des hierfür erforderlichen Gerüstes.
Menge: 38,000 m
DIN 276-81: 3130
DIN 276-93: 335
DIN 276-06: 335
DIN 276-1 2008-12: 335
DIN 276 2018-12: 335
Leistungsbereich: 034

**09.0060 Feuchteschutz WDVS zementgeb Schlämme flexibel B 30-50cm**
*** EP-Aufgliederung gefordert
STLB-Bau 2025-04 023
Feuchteschutz (Putzabdichtung) für später von Erde oder Kiesschüttung berührte Putzflächen für Wärmedämm-Verbundsystem (WDVS), aus zementgebundenen flexiblen Dichtungsschlämmen, Breite über 30 bis 50 cm, davon 5 cm über Geländeoberfläche,
Hersteller und Typ 'Brillux BaseTec 3540' oder gleichwertig,

Hersteller und Typ '....................................................' vom Bieter einzutragen
.
Menge: 135,000 m
DIN 276-1 2008-12: 335
DIN 276 2018-12: 335
Leistungsbereich: 023

**09.0070 Erstbesch Muster Wand Putz bis 0,5m2 Sol-Silikatfarben-GBS Sol-Silikatfarbe Sol-Silikatfarbe**
STLB-Bau 2025-04 034
Erstbeschichtung als Musterfläche an Wand, außen, Untergrund Putz, Dispersions-Silikatputz, Ausführung in Einzelflächen, Fläche bis 0,5 m2,
Grundbeschichtung für Sol-Silikatfarbe,
Zwischenbeschichtung aus Sol-Silikatfarbe,
Schlussbeschichtung aus Sol-Silikatfarbe, deckend, mittelgetönt, Arbeitshöhe der zu bearbeitenden oder zu bekleidenden Fläche bis 3,5 m über der Standfläche des hierfür erforderlichen Gerüstes, Gerüst wird beigestellt/ist vorh..
Menge: 4,000 St
DIN 276-81: 3130
DIN 276-93: 335
DIN 276-06: 335
DIN 276-1 2008-12: 335
DIN 276 2018-12: 335
Leistungsbereich: 034

### Gewerk 10 Sonstiges

**10.0010 Nisthilfe Mauersegler Holzbeton B 66 cm H 15 cm T 15cm Öffnung rund**
*** EP-Aufgliederung gefordert
Nisthilfe für Mauersegler, aus Holzbeton, B 66 cm H 15 cm T 15cm, Öffnung rund, Wandmontage, inklusive druckfester Dämmung als Ausgleich der Einbautiefe.
Hersteller und Typ 'Schwegler Mauerseglerkasten Nr. 17C'
Menge: 5,000 St
DIN 276-1 2008-12: 539
DIN 276 2018-12: 562
Leistungsbereich: 003

*Hinweis: Hinweis*
Nisthilfe wird durch AG bereitgestellt

**10.0020 Nisthilfe Sperlinge Holzbeton B 43 cm H 24,5 cm T 20cm Öffnung oval**
*** EP-Aufgliederung gefordert
Nisthilfe für Sperlinge, aus Holzbeton, B 43 cm H 24,5 cm T 20cm, Öffnung oval, Wandmontage auf WDVS.
Hersteller und Typ 'Schwegler Sperlingkoloniehaus 1SP'
Menge: 2,000 St
DIN 276-1 2008-12: 539
DIN 276 2018-12: 562
Leistungsbereich: 003

*Hinweis: Hinweis*
Nisthilfe wird durch AG bereitgestellt

**10.0030 Einlaufblende für Fledermäuse Holzbeton B 30 cm H 30 cm T 8cm Öffnung eckig**
*** EP-Aufgliederung gefordert
Einlaufblende für Fledermäuse, aus Holzbeton, B 30 cm H 30 cm T 8cm, Öffnung eckig, Wandmontage, inklusive druckfester Dämmung als Ausgleich der Einbautiefe, Rohr aus PVC als Durchgang zum Drempelbereich, PVC-Rohr innenseitig  aufgeraut.
Hersteller und Typ 'Schwegler Fledermaus-Einlaufblende 1FE'
Menge: 10,000 St
DIN 276-1 2008-12: 539
DIN 276 2018-12: 562
Leistungsbereich: 003

*Hinweis: Hinweis*
Nisthilfe wird durch AG bereitgestellt

**10.0040 Kernbohrung Beton Durchm. 50-100mm T 20-25cm schadstoffbelastet v.Hand Stoffe**
*** EP-Aufgliederung gefordert
STLB-Bau 2025-04 084
Kernbohrung, Untergrundfläche senkrecht, aus unbewehrtem Beton, Normalbeton, Bohrdurchmesser über 50 bis 100 mm, Bohrtiefe über 20 bis 25 cm, einschl. Lösen des Bohrkerns aus dem Gefüge, schadstoffbelastet gemäß Analyse,
Abfall ist nicht gefährlich, Zuordnung LAGA Z 1.1 (eingeschränkter offener Einbau, auch in hydrogeologisch ungünstigen Gebieten), Wichte des Abbruchstoffes DIN EN 1991-1-1 24 kN/m3, Arbeitshöhe bis 19,5 m über der Standfläche des hierfür erforderlichen Gerüstes, Gerüst wird beigestellt/ist vorh., von Hand/mit handgeführten Kleingeräten, Ausführung staubarm TRGS 559, ohne Untergrundbeschädigung, ohne Wasserfreisetzung, Ausführung im Freien,
aufgenommene Stoffe sammeln, ohne Zerkleinerung, im Behälter des AN lagern, Behältergröße nach Wahl des AN, auf LKW des AN laden,
die Entsorgung wird gesondert vergütet.
Menge: 10,000 St
DIN 276-1 2008-12: 331
DIN 276 2018-12: 331
Leistungsbereich: 084

*Hinweis: Ausführungsort*
Fassade in Höhe Drempelgeschoss, als Durchgang für die Fledermaus-Einlaufblende

**10.0050 Zulage Fassadentechnik GWC-Logo**
*** EP-Aufgliederung gefordert
Zulage für die Erstellung des GWC-Logos, als geglättete Oberfläche im Bereich einer Fassadenfläche mit Kammzugtechnik, einschließlich anzufertigender Plotterfolie und notwendiger Abklebearbeiten, einschließlich Mehraufwand für Beschichtungsarbeiten, B x H = 1,50m x 1,50.
Menge: 1,000 Psch
